# LOS 1 Bodenplatte für zwei 1-Raum-WC-Anlagen
Angebotsaufforderung (GAEB DA XML 3.3, DA83)
Projekt: 424.0...
Währung: EUR
Erstellt mit: GXML Toolbox V3.3 R20220330, ORCA AVA 26.0.8 26.00.08, 18.03.2026

## Allgemeine Erläuterung zum Bauvorhaben
Bestandsbeschreibung

Der "Waldsportplatz" liegt südöstlich des Doppeldorfes Peterhagen/ Eggersdorf. Die Fläche besteht aus einem Komplex von Sportflächen, welche dem allgemeinen Vereins- und Freizeitsport zur Verfügung steht. Die Zufahrt wird über die Waldstraße ermöglicht. Das Gelände liegt innerhalb der Wasserschutzzone IIIA (vgl. "Verordnung zur Festsetzung des Wasserschutzgebietes Eggersdorf").

Der Sportkomplex soll nun durch eine weitere nebenliegende Sanitäranlage erweitert werden.

## Vorbemerkungen zum Leistungsverzeichnis
- Alle Einzelpreise (EP) sind netto in EUR mit maximal drei Nachkommastellen einzutragen
- Sicherheit/ Gewährleistung: 5,00 % vom Rechnungsbetrag
- Die Angebotabgabe im Format GEAB ist erwünscht.

Leistungsumfang
Der Bieter hat sich vor Angebotsabgabe über den Umfang der auszuführenden Arbeiten umfassend zu informieren und die örtlichen Gegebenheiten zu berücksichtigen. Behinderungen oder Mehrkosten aufgrund von unterbliebener Baufeldbesichtigung sind ausgeschlossen. Schäden und Behinderungen, die erst während der Bauausführung erkennbar werden, sind schriftlich dem Auftraggeber (AG) mitzuteilen. Die weitere Vorgehensweise wird vom AG festgelegt.

Aufmaß und Abrechnung
Es geten die Aufmaß- und Abrechnungsvorschriften in der aktuellen Fassung, VOB Vergabe- und Vertragsverordnung für Bauleistungen - Teil C, insbesondere die Allgemeinen Technischen Vertragsbedingungen für Bauleistungen (ATV) DIN 18299 bis 18459.

ZTV - Zusätzliche technische Vertragsbedingungen

Grundlage des Lesitungsverzeichnisses sind:

- Herstellervorschriften
- Landesbauordnung des jeweiligen Bundeslandes
- alle relevanten DIN- und EN-Normen bzw. Verbandsrichtlinien
- alle relevanten Sonderbauvorschriften
- VOB, Teil B und C

Unterschreitungen der Leistungs- und Funktionsanforderungen der genannten Produkte sind nicht zulässig. Maßgeblich für die Gleichwertigkeit sind technische Spezifikationen und Herstellervorgaben.

Die Nachweise sind mit den Angebot einzureichen.

Zur einwandfreien, fachgerechten Ausführung sind die Ausführungshinweise und Technischen Merkblätter des Herstellers zu beachten.

Darüber hinaus gelten folgende zusätzliche Vertragsbedingungen (ZSV):
Allgemeine Technische Vertragsbedingungen für Bauleistungen (VOB Teil C), insbesondere

DIN 488 Betonstahl
DIN 1045 Tragwerke aus Beton
DIN 1054 Sicherheitsnachweise Erd- und Grundbau
DIN 1055 Einwirken auf Tragwerke - Bodenkenngrößen
DIN 1986 Entwässerungsanlagen
DIN 1988 Trinkwasser-Insatallationen
DIN 4095 Baugrund - Dränung
DIN 4102 Brandverhalten
DIN 4108 Wärmeschutz
DIN 4123 Ausschachtungen, Gründungen
DIN 4124 Baugruben, Gräben
DIN 18014 Fundamenterder
DIN 18195 Abdichtung von Bauwerken
DIN 18533 Abdichtung erdberührte Bauteile

Zusätzlich sind folgende Hersteller-Nachweise zu erfüllen:

- Güteüberwachung für Abdichtung- und Dämmmaterialien
- Qualitätsmanagement des Herstellers nach DIN EN ISO 9001
- Umweltmanagenment des Herstellers nach DIN EN ISO 14001
- Energiemanagement des Herstellers nach DIN EN ISO 50001
- Ökobilanz (EPD) für Abdichtungs- und Dämmmaterialien

## 01 Herstellen einer Bodenplatte für zwei 1-Raum-WC-Anlagen

### Bereich 01 Baustelleneinrichtung

#### Abschnitt 01.01 Sicherheitseinrichtungen, Baustelleneinrichtungen

**01.01.0001 Baustelleneinrichtung**
*** Pauschalposition
Errichten und Räumen der Baustelle mit An- und Abfuhr, sowie Vorhalten der zur Durchführung der nachstehend beschriebenen Arbeiten, erforderlichen Maschinen, Geräte, Werkzeuge, Einrichtung zur Reinigung von Geräten und Schutzausrüstungen, Betriebsmittel, sowie Bauwagen inkl. Miet-WC und Beleuchtung der Baustelle für die Dauer der Arbeiten. Hinweis: Der Bieter hat sich vor Abgabe seines Angebotes über die Gegeneheiten vor Ort zu informieren. Transportwege sind entsprechend einzukalkulieren. Nachforderungen aus Unkenntnis der Sachlage werden nicht anerkannt. Es ist zu beachten, dass während der Arbeiten der Sportbetrieb (Achtung: Sportgelände mit Kindern!) gewähleistet werden muss. Mehraufwand für An- und Abfahrten ist einzukalkulieren und wird nicht extra vergütet.

Einzukalkulieren ist weiter die regelmäßige Reinigung von Straßen und Wegen im öffentlichen Breich, wenn diese durch die eigene Baumaßnahme verschmutzt werden. Baustelleneinrichtung für die gesame Bauzeit herstellen, vorhalten und betreiben. Auch das Aufstellen von Schutt-, Müll- und Abfallcontainern wird nicht extra vergütet. Beräumung sämtlicher Bestandteile der Baustelleneinrichtung nach Abschluss der Arbeiten.

ca. 15,00 m Bauzaun
ca. 12,00 m² Schutzlage
inkl. Sperrholzplatten für Lagerbereiche

Soweit gesonderte Positionen für bestimmte Baustelleneinrichungsarbeiten im Leistungs- verzeichnis nicht enthalten sind, gilt diese Pauschale für alle Baustelleneinrichtungsarbeiten sämtlicher Abschnitte des Leistungsver- zeichnisses.
Menge: 1,000 psch

**01.01.0002 Sicherungsmaßnahmen**
*** Pauschalposition
Sicherungsmaßnahmen entsprechend den Vorschriften der Berufsgenossenschaft aufbauen, Vorhalten und nach Beendigung der Arbeiten wieder abbauen.
Menge: 1,000 psch

**01.01.0003 Baumschutzmaßnahmen**
*** Bedarfsposition ohne GB
Baumschutzmaßnahmen entprechend den Rintlinien (R SBB) und DIN 118920 Aufbauen, Vorhalten und nach Beendigung der Arbeiten wieder zurückbauen.
Menge: 1,000 St

### Bereich 02 Herstellung Bodenplatte

#### Abschnitt 02.01 Bodenplatte

**02.01.0001 Erdaushub (Baugrubensohle)**
Aushub der Fläche für die Bodenplatte
Ausführung: Aushub inklusve Entsorgung, im Bereich der bereits vorhandenen Anschlüsse für Wasser, Abwasser, Strom, etc. sind Handschachtungen erforderlich.

Aushubsabmessung ca.:
L x B x T = 7,00 x 2,50 x 0,73 m

Entsorgungsnachweise sind dem Auftraggeber vorzulegen.
Menge: 13,000 m³

**02.01.0002 Anschluss Abwasser**
Verlegung und Anschluss an vorhandenen Abwasserkanal, KG Ø 110, frostsicher unter der Ebene des Unterbodens 0,50 m herausführen, Leitungen normgerecht im Gefälle verlegen, inkl. aller Verbindungsstücke (Bögen, T-Stücke, Abdeckung etc.) Anschlusspunkt siehe Anlage Skizze und Grundriss Fundamente.

Die Verfüllung der Rohrgräben darf nur mit nicht kontaminiertem Bodenmateiral der Klasse 0 erfolgen. Nachweise sind dem Auftraggeber vorzulegen.
Menge: 2,000 St

**02.01.0003 Dichtheitsprüfung/ Prüfprotokoll**
*** Pauschalposition
Dichtheitsprüfung der abwassertechnischen Anlage gemäß anerkanntem Prüfverfahren (Wasser oder Luft) nach Wahl, inkl. Dichtheitsprüfprotokoll zur Vorlage bei der UWB. Nachweis ist dem Auftraggeber vorzulegen.
Menge: 1,000 psch

**02.01.0004 Anschluss Trinkwasser**
Anschluss Trinkwasser, Ø 32, frostsicher unter der Ebene des Unterbodens 1,50 m herausführen, Leitungen normgerecht, inkl. aller Verbindungs- stücke, Anschlusspunkt siehe Anlage Skizze und Grundriss Fundamente.
Menge: 2,000 St

**02.01.0005 Anschluss Strom**
Anschluss Strom über der Ebene des Unterbodens 3,00 m herausführen, Anschlusspunkt siehe Grundriss Fundamente.
Menge: 2,000 St

**02.01.0006 Unterboden Schotter**
Herstellen des Unterbodens aus Schotter, lagenweise verdichtet; ls > 0,97, tragfähig und frostsicher, Beachtung im Bereich der vorhandenen Anschlüsse für Wasser, Abwasser, Strom, etc. bei der Hestellung!

Höhe der Schotterschicht: ca. 20 cm

Anzuliefernde Stoffe sind generell erst mit Nachweis der Schadstofffreiheit einzubauen.

Nachweise sind dem Auftraggeber vorzulegen.
Menge: 3,500 m³

**02.01.0007 Sauberkeitsschicht**
Herstellen der Sauberkeitsschicht aus Magerbeton C 8/10 mit Expositionsklasse X0, tragfähig und frostsicher

Höhe der Sauberkeitsschicht: ca. 10 cm

Anzuliefernde Stoffe sind generell erst mit Nachweis der Schadstofffreiheit einzubauen.

Nachweise sind dem Auftraggeber vorzulegen.
Menge: 15,500 m²

**02.01.0008 Trennlage**
Einbau einer Trennlage, 1-lagig, aus PE-Baufolie auf der Sauberkeitsschicht.

Fabrikat/Hersteller:
Menge: 15,000 m²

**02.01.0009 Bodenplatte**
Ausführung gem. Statik, oben und unten bewehrt, siehe Bewehrungsplan.

Dicke der Bodenplatte: 0,20 m

Beton: C20/25
Betonüberdeckung: 30 mm

Bewehrungsstahl:
- B500B nach DIN 488; Ø 8 mm; 0,395 kg/m
- Gesamtlänge 375,96 m
- Gesamtgewicht 148,50 kg [0,149 t]

Stahlliste gem. Bewehrungsplan:

Nr. 1:  Anzahl: 36 Stück
 Länge: 6160 mm

Nr. 2:  Anzahl: 20 Stück
 Länge: 900 mm

Nr. 3: Anzahl 598 Stück
 Länge: 2200 mm

Nr. 4: Anzahl 20 Stück
 Länge 430 mm
Menge: 13,500 m²

**02.01.0010 Betonblocksteinlage**
Herstellen einer Betonblocksteinlage an den Rändern der Bodenplatte verlegt, siehe Grundriss Fundamente, Steinformat 20x10x6 cm
Menge: 23,000 m

**02.01.0011 Fundamenterder**
Herstellen eines Fundamenterders als geschlossener Ring aus korrosionsbeständigem Bandstahl, 30 mm x 3,5 mm, NIRO (V4A) umlaufend in die Bodenplatte mit der Bewehrung verbunden, mit 3 Anschlusspunkten, Potentialausgleichsleiter, Verbindungsbauteilen, Abstandhalter.
Menge: 1,000 St

**02.01.0012 Randdämmung Bodenplatte**
Herstellen einer umlaufenden EPS-Dämmung am Rand der Bodenplatte, d = 4 cm, Höhe des Dämmstreifens bis OK-Gelände, ca. 45 cm
Menge: 8,000 m²

**02.01.0013 Dämmung Bodenplatte**
Herstellen einer EPS - Dämmschicht auf der Bodenplatte, d = 6 cm, zwischen der Betonsteineinlage
Menge: 10,500 m²

### Bereich 03 Dokumentation

**03.0001 Erarbeitung und Übergabe einer Dokumentation**
*** Pauschalposition
Erarbeitung, Zusammenstellung und Übergabe einer Dokumentation für sämtliche Leistungen zum durchgeführten Bauvorhaben:

- Baustoffverzeichnis für alle verwendeten Baustoffe und Baumaterialien
- Zulassungsszertifikate, allgemeine bauaufsichtliche Zulassung (abZ)
- Prüfprotokolle

Zusammenstellung als digitale Unterlage (PDF).
Menge: 1,000 psch
